# Termostato con pantalla táctil color champagne de la serie D-Life de Schneider

- Propiedad del archivo: CONSTRUNARIO
- Formato: FIEBDC-3/2012
- Programa: Construnario Versión 3.51
- Fecha de los precios: 18/03/2024
- Divisa: EUR
- Código: schneider-el

**PSCH_152** u Termostato con pantalla táctil color champagne de la serie D-Life de Schneider
Termostato con pantalla táctil color champagne de la serie D-LIFE de SCHNEIDER ELECTRIC, compuesto por Termostato con pantalla táctil ref. MTN5775-0000, Tapa termostato táctil D-Life, champagne ref. MTN5775-6051, Marco 1 elemento D-Life, champagne ref. MTN4010-6551, realizado con caja empotrar universal, tubo pvc corrugado Ø16 mm y conductor unipolar 750 V 1,5 mm2 Cu. Instalado y funcionando.

| Código | Ud | Descripción | Rendimiento |
|---|---|---|---|
| SCH_MTN57750000 | u | Control de temperatura universal con display 230V / 16A, referencia MTN5775-0000 de Schnedider (material) | 1.000 |
| SCH_MTN57756051 | u | Tapa termostato táctil, referencia MTN5775-6051 de la serie D-Life de Schneider. Color: champagne (material) | 1.000 |
| SCH_MTN40106551 | u | Marco referencia MTN4010-6551 de la serie D-Life de Schneider. 1 elemento. Color: champagne (material) | 1.000 |
| MTC_TPVCCF16 | m | Tubo PVC corrugado flexible Ø16 mm (material) | 8.000 |
| MTC_CC450750115 | m | Cable cobre H07V-K 450/750 V 1x1,5 mm2 (material) | 24.000 |
| MTC_CEU | u | Caja de empotrar universal (material) | 1.000 |
| MTC_PEQMAT | u | Pequeño material (material) | 1.000 |
| MOC004 | h | Ayudante (mano de obra) | 0.020 |
| MOC060 | h | Oficial 1ª electricista (mano de obra) | 0.150 |
| MOC061 | h | Ayudante electricista (mano de obra) | 0.150 |

## Recursos

**SCH_MTN57750000** u Control de temperatura universal con display 230V / 16A, referencia MTN5775-0000 de Schnedider
Control de temperatura universal con display 230V / 16A

**SCH_MTN40106551** u Marco referencia MTN4010-6551 de la serie D-Life de Schneider. 1 elemento. Color: champagne
Marco 1 elemento D-Life, champagne
