# Conmutador Odace plata con marco Styl plata

- Propiedad del archivo: CONSTRUNARIO
- Formato: FIEBDC-3/2012
- Programa: Construnario Versión 3.51
- Fecha de los precios: 18/03/2024
- Divisa: EUR
- Código: schneider-el

**PSCH_263** u Conmutador Odace plata con marco Styl plata
Conmutador plata con marco Styl plata de la serie odace de SCHNEIDER ELECTRIC, realizado con tubo PVC corrugado de color negro de 16 mm y grado de protección IP 545 según UNE 20324 y conductor flexibe de cable unipolar H07V-K, 450/750 V, clase 5 de 1,5 mm2 de Cu., con aislamiento de PVC y caja de empotrar universal, totalmente montado e instalado.

| Código | Ud | Descripción | Rendimiento |
|---|---|---|---|
| SCH_S530203 | u | Conmutador, referencia S530203 de la serie Odace de Schneider. Color: plata (material) | 1.000 |
| SCH_S520702E | u | Marco 1 elemento, referencia S520702E de la serie Odace Styl de Schneider Color: aluminio (material) | 1.000 |
| MOC060 | h | Oficial 1ª electricista (mano de obra) | 0.500 |
| MOC061 | h | Ayudante electricista (mano de obra) | 0.500 |
| MTC_TPVCCF16 | m | Tubo PVC corrugado flexible Ø16 mm (material) | 13.000 |
| MTC_CC450750115 | m | Cable cobre H07V-K 450/750 V 1x1,5 mm2 (material) | 39.000 |
| MTC_CEU | u | Caja de empotrar universal (material) | 1.000 |
| MTC_PEQMAT | u | Pequeño material (material) | 1.000 |

## Recursos

**SCH_S530203** u Conmutador, referencia S530203 de la serie Odace de Schneider. Color: plata
Conmutador 10 A

**SCH_S520702E** u Marco 1 elemento, referencia S520702E de la serie Odace Styl de Schneider Color: aluminio
Marco 1 elemento
