# Zumbador 250V 2 módulos, referencia NU378554 de la serie New Unica de Schneider. Color: antracita

- Propiedad del archivo: CONSTRUNARIO
- Formato: FIEBDC-3/2012
- Programa: Construnario Versión 3.51
- Fecha de los precios: 18/03/2024
- Divisa: EUR

**SCH_NU378554** u Zumbador 250V 2 módulos, referencia NU378554 de la serie New Unica de Schneider. Color: antracita
Dispositivo de señalización sonora Calidad del material termoplástico, sin halógenos Fijado a presión Unica está diseñada con funciones inteligentes para que sea flexible en su uso Fáciles de instalar
