# Toma HDMI 1 módulo polar, marco gris

- Propiedad del archivo: CONSTRUNARIO
- Formato: FIEBDC-3/2012
- Programa: Construnario Versión 3.51
- Fecha de los precios: 18/03/2024
- Divisa: EUR
- Código: schneider-el

**PSCH_751** u Toma HDMI 1 módulo polar, marco gris
Toma HDMI 1 módulo polar, marco gris de la serie New Unica Studio Color de SCHNEIDER ELECTRIC, compuesto por Bastidor universal zamak ref. NU7002, Toma HDMI 1 mód., polar ref. NU343018, Tapa ciega 1 mód., polar ref. NU986518, Marco 1 elemento Studio, gris blanco ref. Marco de 1 elemento New Unica Studio Color Gris con soporte blanco, realizado con caja empotrar universal, tubo pvc corrugado Ø32 mm y cable HDMI 9 mm. Instalado y funcionando.

| Código | Ud | Descripción | Rendimiento |
|---|---|---|---|
| SCH_NU7002 | u | Bastidor universal, referencia NU7002 de la serie New Unica de Schneider. Zamak (material) | 1.000 |
| SCH_NU343018 | u | Toma HDMI 1 módulo, referencia NU343018 de la serie New Unica de Schneider. Color: polar (material) | 1.000 |
| SCH_NU986518 | u | Tapa ciega 1 módulo, referencia NU986518 de la serie New Unica de Schneider. Color: polar (material) | 1.000 |
| SCH_NU280221 | u | Marco 1 elemento, referencia NU280221 de la serie New Unica color de Schneider. Color: gris blanco (material) | 1.000 |
| MTC_TPVCCF32 | m | Tubo PVC corrugado flexible Ø32 mm (material) | 8.000 |
| MTC_CHDMI9 | m | Cable HDMI 9mm (material) | 8.000 |
| MTC_CEU | u | Caja de empotrar universal (material) | 1.000 |
| MTC_PEQMAT | u | Pequeño material (material) | 1.000 |
| MOC004 | h | Ayudante (mano de obra) | 0.020 |
| MOC060 | h | Oficial 1ª electricista (mano de obra) | 0.130 |
| MOC061 | h | Ayudante electricista (mano de obra) | 0.130 |

## Recursos

**SCH_NU7002** u Bastidor universal, referencia NU7002 de la serie New Unica de Schneider. Zamak
Bastidor universal

**SCH_NU343018** u Toma HDMI 1 módulo, referencia NU343018 de la serie New Unica de Schneider. Color: polar
Toma HDMI 1 módulo

**SCH_NU986518** u Tapa ciega 1 módulo, referencia NU986518 de la serie New Unica de Schneider. Color: polar
Tapa ciega 1 módulo

**SCH_NU280221** u Marco 1 elemento, referencia NU280221 de la serie New Unica color de Schneider. Color: gris blanco
Marco 1 elemento para mecanismos eléctricos Los marcos New Unica proporcionan una gran flexibilidad de aplicación y uso gracias a su modularidad
