# LM4I/4O-M - Centralisateur à entrées/sorties numériques

- Propriété du fichier: CONSTRUNARIO
- Format: FIEBDC-3/2012
- Logiciel: Construnario Versión 3.51
- Date des prix: 29/01/2024
- Devise: EUR

**M31563** u LM4I/4O-M - Centralisateur à entrées/sorties numériques
Prix: 432.11
Équipement centralisateur d'impulsions à 4 entrées optocouplées pour la lecture des impulsions et mémoire pour le stockage des valeurs (jusqu'à 32 bits). Il dispose d'un port de communication RS-485 qui, à l'aide d'un convertisseur en RS-232 ou Ethernet, permet de procéder à la lecture et écriture à distance des enregistrements de l'équipement en utilisant le logiciel de gestion PowerStudio. Le bus RS-485 permet de raccorder jusqu'à 32 équipements munis de ce type de communication. Les sorties de l'équipement peuvent être programmées de manière à produire des impulsions ou commandées à distance par le biais du logiciel PowerStudio. Código EAN: 8433059016647
