# Conversor de M-Bus a Modbus, hasta 24 esclavos Mbus CMBUS-24, referencia M540B0 de Circutor

- Propiedad del archivo: CONSTRUNARIO
- Formato: FIEBDC-3/2012
- Programa: Construnario Versión 3.51
- Fecha de los precios: 29/01/2024
- Divisa: EUR

**M540B0** u Conversor de M-Bus a Modbus, hasta 24 esclavos Mbus CMBUS-24, referencia M540B0 de Circutor
Precio: 993.29
Conversor de M-Bus a ModBus, hasta 24 esclavos M-Bus. Código EAN: 8433059169053
