# Analizador de redes trifásico CVM-B100-ITF-RS485-I2-C2-T2, referencia M56011. de Circutor. Panel de 96x96 mm

- Propiedad del archivo: CONSTRUNARIO
- Formato: FIEBDC-3/2012
- Programa: Construnario Versión 3.51
- Fecha de los precios: 29/01/2024
- Divisa: EUR

**M56011** u Analizador de redes trifásico CVM-B100-ITF-RS485-I2-C2-T2, referencia M56011. de Circutor. Panel de 96x96 mm
Precio: 709.26
Analizador de redes panel 96x96, display color, entradas aisladas, 2 salidas transistor, 2 salidas relé, 2 entradas digitales, comunicaciones RS-485, Modbus/BACnet. Código EAN: 8433059177614
