# Módulo de expansión M-CVM-AB-8I-80TR, referencia M56E01. de Circutor. 8 entradas digitales y 8 salidas a transistor

- Propiedad del archivo: CONSTRUNARIO
- Formato: FIEBDC-3/2012
- Programa: Construnario Versión 3.51
- Fecha de los precios: 29/01/2024
- Divisa: EUR

**M56E01** u Módulo de expansión M-CVM-AB-8I-80TR, referencia M56E01. de Circutor. 8 entradas digitales y 8 salidas a transistor
Precio: 188.02
Módulo de expansión de 8 entradas digitales y 8 salidas a transistor. Entradas digitales Reporta por comunicaciones: - Estados lógicos de sistemas externos al equipo - Contaje de impulsos de otros equipos que los generen (contadores de agua o gas, etc.) Salidas digitales - Activación / Desactivación por máximo o mínimo de parámetros instantáneos medidos por el equipo - Generación de impulsos por parámetros incrementales medidos por el equipo Código EAN: 8433059177638
