# M-CVM-AB-Datalogger - Module d'expansion

- Propiedad del archivo: CONSTRUNARIO
- Formato: FIEBDC-3/2012
- Programa: Construnario Versión 3.51
- Fecha de los precios: 29/01/2024
- Divisa: EUR

**M56E06** u M-CVM-AB-Datalogger - Module d'expansion
Precio: 351.61
Module d'expansion qui active l'enregistrement des données historiques, accessibles à travers le navigateur web compatible avec JAVA™ (environnement PowerStudio). Código EAN: 8433059208837
