# Transformador de corriente para medida TA600 3000/5A, referencia M705B7. de Circutor

- Propiedad del archivo: CONSTRUNARIO
- Formato: FIEBDC-3/2012
- Programa: Construnario Versión 3.51
- Fecha de los precios: 29/01/2024
- Divisa: EUR

**M705B7** u Transformador de corriente para medida TA600 3000/5A, referencia M705B7. de Circutor
Precio: 211.11
Transformador de corriente de grandes dimensiones para medida. Pletina 125 x 6 mm. Código EAN: 8433059024758
