# Transformador con convertidor TI-420-105-750A , referencia M70833. de Circutor

- Propiedad del archivo: CONSTRUNARIO
- Formato: FIEBDC-3/2012
- Programa: Construnario Versión 3.51
- Fecha de los precios: 29/01/2024
- Divisa: EUR

**M70833** u Transformador con convertidor TI-420-105-750A , referencia M70833. de Circutor
Precio: 318.22
Transformador de corriente de grandes dimensiones con convertidor incorporado. Pletina 105 mm. Código EAN: 8433059025328 Código EAN: 8433059025328
