# Transformador de corriente MC1-80 1000/1500/2000 A, referencia M73117. de Circutor

- Propiedad del archivo: CONSTRUNARIO
- Formato: FIEBDC-3/2012
- Programa: Construnario Versión 3.51
- Fecha de los precios: 29/01/2024
- Divisa: EUR

**M73117** u Transformador de corriente MC1-80 1000/1500/2000 A, referencia M73117. de Circutor
Precio: 66.49
Transformador eficiente de 1000/1500/2000 A de diámetro 80 mm. Aplicación en instalaciones que permitan parar el suministro para instalar los transformadores. Muy útiles para instalar donde no se sepa exactamente el rango de corriente nominal. Cada transformador tiene 3 rangos de relación cambiando un cable de conexión y la relación escogida en el equipo de medida. Código EAN: 8433059148980
