# MC1-35-50/100/150 A - Transformateur

- Propriété du fichier: CONSTRUNARIO
- Format: FIEBDC-3/2012
- Logiciel: Construnario Versión 3.51
- Date des prix: 29/01/2024
- Devise: EUR

**M73117** u MC1-35-50/100/150 A - Transformateur
Prix: 63.10
- Gamme de transformateurs allant de 150 à 1 500 A - Secondaire 250 mA - 3 plages sur un même transformateur - Compatible avec la gamme de produits MC de CIRCUTOR Appareil destiné aux installations permettant de couper l'alimentation pour procéder à l'installation des transformateurs. Très utile lorsque la plage de courant nominal n'est pas connue avec précision. Chaque transformateur possède 3 plages de rapport modifiables par simple changement d'un câble de connexion et sélection du rapport souhaité sur l'équipement de mesure. Código EAN: 8433059148980
