# KITB MYeBOX150 + 3 CPG-100 - Analyseur portable de réseaux électriques

- Propriété du fichier: CONSTRUNARIO
- Format: FIEBDC-3/2012
- Logiciel: Construnario Versión 3.51
- Date des prix: 29/01/2024
- Devise: EUR

**M84043** u KITB MYeBOX150 + 3 CPG-100 - Analyseur portable de réseaux électriques
Prix: 3567.70
MYeBOX® est une gamme d'analyseurs portable configurables depuis une app qui réalise l'analyse des paramètres électriques accessibles à distance. MYeBOX® réalise la mesure et l'enregistrement de paramètres électriques dans les installations monophasées, biphasées ou triphasées (avec et sans neutre). L'app est connectée au dispositif pour afficher les données mesurées en temps réel, configurer complètement l'équipement, démarrer ou arrêter l'enregistrement des données, envoyer les données enregistrées à MYeBOX Cloud et même accéder aux données de la mémoire pour les afficher sous une forme graphique ou sur des tableaux. La connectivité à distance permet de faire une analyse des données mesurées sans besoin de déplacements. Il est également possible d'envoyer les données enregistrées à un référentiel de données pour les analyser postérieurement sur PowerVision Plus. L'équipement peut être configuré localement avec un clavier capacitif et des options de menu par écran. Le modèle le plus avancé, MYeBOX 1500, réalise la mesure des courants de fuites sous une forme simultanée, la mesure des paramètres de qualité de réseau selon la norme EN 50160 et l'enregistrement des transitoires. MYeBOX 150 dispose des caractéristiques et fonctions suivantes: 4 entrées de mesure de tension (U1, U2, U3, Un) 4 entrées de mesure de courant (I1, I2, I3, In) Mesure des principaux paramètres électriques. Énergie consommée et générée. Mesure de paramètres de qualité de réseau. Mesure en véritable valeur efficace (TRMS) Mesure en consommation et génération (4Q) Enregistrement d'événements de qualité en tension selon EN 61000-4-30 Enregistrement de transitoires Enregistrement de forme d'onde associée aux événements de qualité et transitoires Mesure selon EN 61000-4-30 Alimentation indépendante à la mesure Enregistrement de forme d'onde pour chaque période d'enregistrement Écran DEL Clavier capacitif Port microUSB pour téléchargement de données Détection automatique de pinces. Identification de phases avec couleurs Compatible aux pinces avec EEPROM Enregistrement d'événements du système (EVA) Synchronisation NTP Envoi d'alarmes par e-mail Communication Wi-Fi (point d'accès/terminal) Outre ces caractéristiques et fonctions MYeBOX 1500 dispose également de: 1 entrée de mesure de tension Uref 1 entrée de mesure de courant de fuites 2 entrées de transistor pour centraliser les impulsions / tarif / état 2 sorties de transistor pour alarmes Communication 3G Código EAN: 8433059252816
