# Transformador WGS-20, referencia P10131 de Circutor

- Propiedad del archivo: CONSTRUNARIO
- Formato: FIEBDC-3/2012
- Programa: Construnario Versión 3.51
- Fecha de los precios: 29/01/2024
- Divisa: EUR

**P10131** u Transformador WGS-20, referencia P10131 de Circutor
Precio: 61.21
Los transformadores diferenciales de la serie WG están diseñados para funcionar con los relés de la serie WG. La sensibilidad (corriente de disparo) del conjunto transformador-relé viene fijado por el relé asociado. Código EAN: 8433059029784
