# Relé electrónico de protección diferencial WRU-10, referencia P14035 de Circutor

- Propiedad del archivo: CONSTRUNARIO
- Formato: FIEBDC-3/2012
- Programa: Construnario Versión 3.51
- Fecha de los precios: 29/01/2024
- Divisa: EUR

**P14035** u Relé electrónico de protección diferencial WRU-10, referencia P14035 de Circutor
Precio: 373.62
Relé electrónico de protección diferencial con transformador incorporado de 28 mm, formando un solo conjunto. - Tipo A superinmunizado, con filtrado de corrientes de alta frecuencia y alta inmunidad. Medida en verdadero calor eficaz (TRMS). - Visualización por leds y display: parámetros protección diferencial. corriente de disparo de la protección. mensajes de estado de la protección, etc. - Dispositivo con tres relés de salida de contactos, uno conmutado y dos simples, programables. El principal para la protección asociado al contactor o a la bobina de disparo del interruptor automático y otros dos de prealarma. - Dispone de una entrada libre de tensión para realizar disparos y rearmes desde el exterior. - Montaje en carril DIN 46277 (EN 50022) - Tamaño reducido de 3 módulos - Conexión mediante borneras enchufables. Código EAN: 8433059081881
