# Relé diferencial WRU-10-RAL, referencia P24453. de Circutor

- Propiedad del archivo: CONSTRUNARIO
- Formato: FIEBDC-3/2012
- Programa: Construnario Versión 3.51
- Fecha de los precios: 29/01/2024
- Divisa: EUR

**P24453** u Relé diferencial WRU-10-RAL, referencia P24453. de Circutor
Precio: 419.12
- Relé electrónico de protección diferencial de reconexión automática con transformador incorporado de 28 mm, formando un solo conjunto. - Tipo A superinmunizado, con filtrado de corrientes de alta frecuencia y alta inmunidad. Medida en verdadero valor eficaz (TRMS) - Visualización por leds y display retroiluminado: > Parámetros protección/reconexión diferencial > corriente de disparo de la protección > número de reconexiones > mensajes de estado de la protección, etc. - Dispositivo con tres relés de salida de contactos conmutado y dos simples, programables. El principal para la protección asociado al contactor, uno de prealarma y el otro de enclavamiento por agotamiento de reconexiones. - Dispone de una entrada libre de tensión para realizar disparos y rearmes desde el exterior Código EAN: 8433059081898
