# Transformadores de corriente, para su utilización en instalaciones de baja tensión, TRMC-X3 400/5, de Circutor. Exterior 7 m

- Propiedad del archivo: CONSTRUNARIO
- Formato: FIEBDC-3/2012
- Programa: Construnario Versión 3.51
- Fecha de los precios: 29/01/2024
- Divisa: EUR

**Q301T4010E000** u Transformadores de corriente, para su utilización en instalaciones de baja tensión, TRMC-X3 400/5, de Circutor. Exterior 7 m
Precio: 342.16
TRMC-X3 400/5 exterior 7m - Transformador trifásico de corriente para contadores de facturación con verificación en origen. Código EAN: 8433059194338
