# Módem Router tipo 3G SGE-3G/GPRS, referencia Q30230 de Circutor. Para la comunicación de contadores

- Propiedad del archivo: CONSTRUNARIO
- Formato: FIEBDC-3/2012
- Programa: Construnario Versión 3.51
- Fecha de los precios: 29/01/2024
- Divisa: EUR

**Q30230** u Módem Router tipo 3G SGE-3G/GPRS, referencia Q30230 de Circutor. Para la comunicación de contadores
Precio: 1257.99
El Módem Router CIRCUTOR 3G, está pensado para comunicar con contadores, u otros equipos. La característica principal del módem es poder comunicar con EDGE / HSDPA (High Speed Downlink Packet Access), cuando no hay cobertura 3G automáticamente pasará a comunicar por GPRS. Tiene que ser posible la comunicación a través de IP fija o dinámica (DYNDNS) El módem dispone de de un puerto ETHERNET, RS-232 y RS-485. La configuración del módem se hace vía página WEB para la configuración del enrutamiento del módem. El módem es capaz de: - Autoreset cada 24 horas. - Comunicación EDGE / HSDPA. - Comunicación GPRS. - Compatibilidad con IP fija - Compatibilidad con DYNDNS. - Comunicaciones Ethernet, RS-232 y RS-485 - WEBSERVER para configuración módem - Protocolo transparente para comunicaciones con contadores. - Protocolo UDP, TCP y FTP (solamente efectivo para puerto Ethernet). - Configuración remota del módem. - Envio de mensajes sms - Configuración IP y puerto - Configuración APN - Configuración usuario / contraseña - LEDs de estados Código EAN: 8433059149543
