# Reactancias MT RMV-330-75-350, referencia R80748 de Circutor

- Propiedad del archivo: CONSTRUNARIO
- Formato: FIEBDC-3/2012
- Programa: Construnario Versión 3.51
- Fecha de los precios: 29/01/2024
- Divisa: EUR

**R80748** u Reactancias MT RMV-330-75-350, referencia R80748 de Circutor
Precio: 2977.23
Las reactancias de choque son necesarias para limitar las corrientes transitorias que se producen en la conexión de condensadores. Las RMV de CIRCUTOR están encapsuladas en resina epoxy, que garantiza el nivel de aislamiento requerido. Código EAN: 8433059111762
