# RAPTION 50 TRIO - Stations de recharge rapide compacts

- Propriété du fichier: CONSTRUNARIO
- Format: FIEBDC-3/2012
- Logiciel: Construnario Versión 3.51
- Date des prix: 29/01/2024
- Devise: EUR

**V17130** u RAPTION 50 TRIO - Stations de recharge rapide compacts
Équipement de recharge rapide pour véhicules électriques en c.c. avec des protocoles CHAdeMO, COMBO CCS et en c.a. avec le Mode 3. Les équipements de recharge rapide RAPTION permettent la recharge ponctuelle dans les cas où une rapidité de charge sera requise et où l’on ne disposerait pas de puissance suffisante. En fonction de la capacité des batteries, il est possible de charger partiellement ou totalement dans une période de temps réduite. Le poste RAPTION fonctionne avec des puissances de jusqu’à 22 kW, ce qui permet de l’utiliser dans les installations les plus simples et en économisant les coûts supplémentaire de tarifs spéciaux. L’équipement dispose d’un écran interactif ainsi que de communications (Ethernet, 3G) qui facilitent l’interaction à l’utilisateur et la gestion à distance au centre de commande. Código EAN: 8433059274405
