# Sistema de iluminación natural Tubysol. Tejado inclinado. Diámetro: 33 cm. Longitud: 40 cm

- Propiedad del archivo: CONSTRUNARIO
- Formato: FIEBDC-3/2012
- Programa: Construnario Versión 3.51
- Fecha de los precios: 27/02/2024
- Divisa: EUR

**TYX330_TI3340** u Sistema de iluminación natural Tubysol. Tejado inclinado. Diámetro: 33 cm. Longitud: 40 cm
Precio: 532.00
Sistema de iluminación natural Tubysol. Tejado inclinado. Diámetro: 33 cm. Longitud: 40 cm El kit para Tejados inclinados incluye: Domo CIRS ( Captación Inteligente del Rayo Solar), Base de tejado inclinado de ABS negro con ranuras de drenaje, tubo solar Reflex de 625mm de longitud, tubo solar Reflex de 416mm de longitud, codo ajustable de 30º, plafón difusor interior acabado escarcha y aro embellecedor en color blanco, Juntas y tornillería Es un diámetro intermedio, pensado para zonas más amplias, tales como: escaleras, cocinas, despachos etc...
