# Pintura intumescente al agua de altas prestaciones, referencia Pintura intumescente al agua de altas prestaciones de Promat

- Propiedad del archivo: CONSTRUNARIO
- Formato: FIEBDC-3/2012
- Programa: Construnario Versión 3.51
- Fecha de los precios: 30/01/2024
- Divisa: EUR

**106239_PRO** kg Pintura intumescente al agua de altas prestaciones, referencia Pintura intumescente al agua de altas prestaciones de Promat
Precio: 23.47
Pintura intumescente al agua de altas prestaciones, referencia Pintura intumescente al agua de altas prestaciones de Promat Tiempo aprox. de curado (µm después de 8 horas a 20°C y 50% de humedad): 7 d Densidad (kg/mm³ ± 0.05kg/l): 1,35 g/cm³ Tiempo de secado aprox. (horas a 20ºC y 50% HR por 1 mm de espesor en húmedo): 6 h Temperatura min de aplicación: 5 °C Temperatura max de aplicación: 38 °C Contenido sólido (%): 70 % Viscosidad (Pa.s a 20°C): 31000 cps Contenido VOC (g/l): <10 g/l Dilusión: 3% with clear water Color: Blanco Pintura intumescente al agua de altas prestaciones, sin fibra añadida, que cuando se expone al fuego crea una espuma aislante de protección. Aplicaciones: Protección de alta resistencia al fuego (hasta R 120) de estructuras metálicas en general: pilares, vigas, cerchas, etc, tanto perfiles en H como secciones huecas, para edificación e industria. Aumento de resistencia al fuego de paramentos de ladrillo y bloque de hormigón.
