# Cofre 88 para baterías acabado Lyon, referencia C88Y de Cofem

- Propiedad del archivo: CONSTRUNARIO
- Formato: FIEBDC-3/2012
- Programa: Construnario Versión 3.51
- Fecha de los precios: 07/05/2024
- Divisa: EUR

**C88Y** u Cofre 88 para baterías acabado Lyon, referencia C88Y de Cofem
Precio: 91.54
Cofre para contener las baterías del sistema de detección y alarma de incendios cuando estas no pueden colocarse en el interior de la central de incendios.
