# Extinción automática para cocinas, referencia EXACOC12L de Cofem

- Propiedad del archivo: CONSTRUNARIO
- Formato: FIEBDC-3/2012
- Programa: Construnario Versión 3.51
- Fecha de los precios: 08/03/2024
- Divisa: EUR

**EXACOC12L** u Extinción automática para cocinas, referencia EXACOC12L de Cofem
Precio: 1923.74
Sistema de extinción automática para cocinas compuesto por: Un sistema de detección automática basado en Extintores de 9l, 12l y 25l de capacidad, los cuales alimentan una red de tuberías de acero inoxidable sobre la que se conectan hasta difusores dirigidos a los posibles orígenes del fuego (fogones, plancha, freidora, etc) y al menos uno por encima de los filtros y otro en la salida de humos 30 cm hacia el interior del tubo). Modelo EXACOC 12L: - 1 cilindro solución acuosa 12L, válvula, manómetro, latiguillo y soporte a pared - 1 pulsador de accionamiento manual con manómetro de supervisión - 12 metros de tubo térmico Ø6x2mm - 1 difusor de 3mm, 3 difusores de 1,5mm y 4 difusores de 2mm - 1 presostato final de línea con manómetro de supervisión de línea
