# Pavimento vinílico heterogéneo decorativo, Lider Extranovo de Polygroup. En rollos

- Propiedad del archivo: CONSTRUNARIO
- Formato: FIEBDC-3/2012
- Programa: Construnario Versión 3.51
- Fecha de los precios: 12/02/2024
- Divisa: EUR
- Código: polygroup-eu (18/03/2024)

**E11NVR010** m2 Pavimento vinílico heterogéneo decorativo, Lider Extranovo de Polygroup. En rollos.
Pavimento vinílico heterogéneo diseño tipo Polygroup Lider Extranovo de espesor 2,0 mm y capa de uso transparente de 0.7 mm, con un tratamiento en fábrica de resina de poliuretano mediante rayos U.V., de la más alta resistencia a la abrasión y tráfico intenso, en rollos de 150 cm de ancho y color a elegir. El pavimento deberá tener según normas de la UEATC la clasificación de U4 P3 E3 C2 y una resistencia a la abrasión en norma europea EN 660-1 dentro del grupo P y antiestático al rozamiento. Obtenemos una clasificación al fuego UNE-EN 13501-1:2007+A1:2010 es Bfl-S1. El pavimento deberá ir unido a la solera base con un adhesivo homologado por el fabricante, aplicándosele una capa de pasta alisadora si así lo requiere la solera (se requiere que exista una gran planimetría). Las juntas de los rollos entre si se harán solapando a doble corte para conseguir un aspecto de pavimento continuo. Se le soldará cordón de soldadura cuando la sala así lo requiera, S/NTE-RSF-10, medida la superficie ejecutada.

| Código | Ud | Descripción | Rendimiento | Precio | Importe |
|---|---|---|---|---|---|
| P08SVR011 | m2 | Pavimento vinílico heterogeneo decorativo, Lider Extranovo de Polygroup. En rollos. (material) | 1.100 | 31.09 | 34.20 |
| P08MA020 | kg | Adhesivo contacto (material) | 0.350 | 4.83 | 1.69 |
| P08MA040 | kg | Pasta niveladora (material) | 2.000 | 1.01 | 2.02 |
| MOC001 | h | Oficial 1ª construcción (mano de obra) | 0.200 | 21.27 | 4.25 |
| MOC003 | h | Peón ordinario construcción (mano de obra) | 0.200 | 18.89 | 3.78 |
|  |  | Costes directos |  |  | 45.94 |
