# Llana de goma para juntas

- Propiedad del archivo: CONSTRUNARIO
- Formato: FIEBDC-3/2012
- Programa: Construnario Versión 3.51
- Fecha de los precios: 28/02/2024
- Divisa: EUR

**03226_KER** u Llana de goma para juntas
Precio: 32.51
Llana de goma para morteros de rejuntado minerales y orgánicos eco-compatibles de baldosas cerámicas, mosaicos vítreos y piedras naturales. Código EAN: 8021704032267
