# Membrana impermeable antifractura, referencia Aquastop- Green de Kerakoll

- Propiedad del archivo: CONSTRUNARIO
- Formato: FIEBDC-3/2012
- Programa: Construnario Versión 3.51
- Fecha de los precios: 28/02/2024
- Divisa: EUR

**08000_KER** m2 Membrana impermeable antifractura, referencia Aquastop- Green de Kerakoll
Precio: 29.59
Membrana impermeable antifractura de elevada adhesión para balcones, terrazas y superficies horizontales antes de la colocación de cerámica y piedras naturales; realiza la impermeabilización incluso en superposición, sobre soportes fisurados, no perfectamente madurados o con posibles tensiones de vapor por humedad residual de los soportes. Aquastop Green revoluciona el mundo de la colocación con los Laminados No Crack, que reinventan los estándares prestacionales para permitir aplicaciones imposibles en los productos minerales.
