# Banda de unión de membrana geotextil multicapa, referencia Sports Band 300 de Kerakoll

- Propiedad del archivo: CONSTRUNARIO
- Formato: FIEBDC-3/2012
- Programa: Construnario Versión 3.51
- Fecha de los precios: 28/02/2024
- Divisa: EUR

**70261_KER** m Banda de unión de membrana geotextil multicapa, referencia Sports Band 300 de Kerakoll
Precio: 2.28
Banda de unión de membrana geotextil multicapa, reforzada en ambos lados con PS no tejido, específica para la unión de hierba sintética de uso deportivo. Código EAN: 8432523702611
