# Solera premezclada mineral, eco-compatible, fibrorreforzada, referencia Keracem Eco Prontoplus de Kerakoll. Fraguado normal y secado rápido

- Propiedad del archivo: CONSTRUNARIO
- Formato: FIEBDC-3/2012
- Programa: Construnario Versión 3.51
- Fecha de los precios: 28/02/2024
- Divisa: EUR

**70387_KER** kg Solera premezclada mineral, eco-compatible, fibrorreforzada, referencia Keracem Eco Prontoplus de Kerakoll. Fraguado normal y secado rápido
Precio: 0.47
Solera premezclada mineral certificada, eco-compatible, fibrorreforzada de fraguado normal y secado rápido para la colocación con adhesivos. Keracem Eco Prontoplus alcanza resistencias mecánicas elevadísimas que garantizan la colocación segura de pavimentos de resina, parquet, materiales resilientes, cerámica incluso solicitados por tráfico pesado en ambientes comerciales e industriales. Código EAN: 8432523703878
