# Lavabo serie Selnova Comfort Square sin barreras, referencia 500.785.00.1 de Geberit. B'=55cm, T'=52.5cm - de Geberit

- Propiedad del archivo: CONSTRUNARIO
- Formato: FIEBDC-3/2012
- Programa: Construnario Versión 3.51
- Fecha de los precios: 14/03/2024
- Divisa: EUR

**500785001** u Lavabo serie Selnova Comfort Square sin barreras, referencia 500.785.00.1 de Geberit. B'=55cm, T'=52.5cm - de Geberit
Precio: 218.80
Toma de grifo'=Centro, Rebosadero'=Visible, Blanco
