# Bastidor serie Duofix para inodoro suspendido, referencia 111.599.00.1 de Geberit. 114 cm, cisterna empotrada Sigma 8 cm, 4 / 2 - de Geberit

- Propiedad del archivo: CONSTRUNARIO
- Formato: FIEBDC-3/2012
- Programa: Construnario Versión 3.51
- Fecha de los precios: 14/03/2024
- Divisa: EUR

**111599001** u Bastidor serie Duofix para inodoro suspendido, referencia 111.599.00.1 de Geberit. 114 cm, cisterna empotrada Sigma 8 cm, 4 / 2 - de Geberit
Precio: 438.40
Bastidor serie Duofix para inodoro suspendido, referencia 111.599.00.1 de Geberit. 114 cm, cisterna empotrada Sigma 8 cm, 4 / 2 litros
