# Pulsador a distancia Geberit, diseño rectangular, referencia 116.053.GH.1. Pulsador empotrado - de Geberit

- Propiedad del archivo: CONSTRUNARIO
- Formato: FIEBDC-3/2012
- Programa: Construnario Versión 3.51
- Fecha de los precios: 14/03/2024
- Divisa: EUR

**116053GH1** u Pulsador a distancia Geberit, diseño rectangular, referencia 116.053.GH.1. Pulsador empotrado - de Geberit
Precio: 248.80
Neumático, para doble descarga, para cisterna empotrada Sigma 8 cm,
