# Adaptador de sifón d103, referencia 116.060.00.1 de Geberit, para urinarios - de Geberit

- Propiedad del archivo: CONSTRUNARIO
- Formato: FIEBDC-3/2012
- Programa: Construnario Versión 3.51
- Fecha de los precios: 14/03/2024
- Divisa: EUR

**116060001** u Adaptador de sifón d103, referencia 116.060.00.1 de Geberit, para urinarios - de Geberit
Precio: 49.80
Aplicación: • Para urinarios sin agua. • Para la fijación del sifón híbrido de Geberit en urinarios de Urimat con sifón antiolores de ø 103 mm. Código EAN: 4025416530602
