# Mando a distancia, referencia 115.381.00.1 de Geberit Clean-Handy - de Geberit

- Propiedad del archivo: CONSTRUNARIO
- Formato: FIEBDC-3/2012
- Programa: Construnario Versión 3.51
- Fecha de los precios: 14/03/2024
- Divisa: EUR

**115831001** u Mando a distancia, referencia 115.381.00.1 de Geberit Clean-Handy - de Geberit
Precio: 91.10
Para el ajuste y la consulta de valores de diferentes productos electrónicos de Geberit, tales como grifos electrónicos para lavabos, sistemas de descarga para inodoro y sistemas de descarga para urinario.
