# Tapón para prueba de presión Geberit Mepla d16 - de Geberit

- Propiedad del archivo: CONSTRUNARIO
- Formato: FIEBDC-3/2012
- Programa: Construnario Versión 3.51
- Fecha de los precios: 14/03/2024
- Divisa: EUR

**601485001** u Tapón para prueba de presión Geberit Mepla d16 - de Geberit
Precio: 13.60
Aplicaciones Para el cierre temporal de extremos de tubo Geberit Mepla durante la prueba de presión Para pruebas de presión con agua fría hasta 25 bares/2500 kPa Para pruebas de presión con aire de hasta 3 bares/300 kPa Código EAN: 4025416151074
