# Mortero seco, Morcem® Rápido R1 de Grupo Puma. 20 Kg. Gris - de Puma

- Propiedad del archivo: CONSTRUNARIO
- Formato: FIEBDC-3/2012
- Programa: Construnario Versión 3.51
- Fecha de los precios: 29/02/2024
- Divisa: EUR

**210122PUM** u Mortero seco, Morcem® Rápido R1 de Grupo Puma. 20 Kg. Gris - de Puma
Precio: 10.67
Mortero seco. Diseñado para los usos, corrientes en albañilería, en que se requiera un mortero de fraguado y endurecimiento rápidos y altas prestaciones finales. Código EAN: 8429340200475
