# Hormigón seco de retracción compensada, Paviland® Ultra Rápido de Hrupo Puma. 25 Kg. Gris oscuro - de Puma

- Propiedad del archivo: CONSTRUNARIO
- Formato: FIEBDC-3/2012
- Programa: Construnario Versión 3.51
- Fecha de los precios: 29/02/2024
- Divisa: EUR

**570003PUM** u Hormigón seco de retracción compensada, Paviland® Ultra Rápido de Hrupo Puma. 25 Kg. Gris oscuro - de Puma
Precio: 29.66
Paviland® Ultra Rápido es un hormigón seco de retracción compensada destinado a la fijación, apoyo y reparación de elementos que requieran unas elevadas resistencias iniciales y rápida apertura al tráfico. Entre sus aplicaciones destaca la fijación de marcos de bocas de hombre, arquetas, mobiliario urbano, reparación de carreteras, relleno y anclajes de señales viales, reparación de suelos industriales. Tiene una excelente adherencia al hormigón y una rápida apertura al tráfico. Código EAN: 8429340172840
