# Yeso de aplicación manual de fraguado rápido, Morcem® Yeso Rápido de Grupo Puma. 15 Kg - de Puma

- Propiedad del archivo: CONSTRUNARIO
- Formato: FIEBDC-3/2012
- Programa: Construnario Versión 3.51
- Fecha de los precios: 29/02/2024
- Divisa: EUR

**660002PUM** u Yeso de aplicación manual de fraguado rápido, Morcem® Yeso Rápido de Grupo Puma. 15 Kg - de Puma
Precio: 2.26
Yeso de aplicación manual de fraguado rápido, ideal para trabajos en obras de sujeción de marcos y reglas, ligante de ladrillos y otras piezas en la tabiquería de interiores, sujeción de cajas y tubos de conducción eléctrica. El sistema de aplicación es muy sencillo y proporciona rápidos resultados. Código EAN: 8429340194736
