# Masilla lista al uso, Pumaplast® Lista al uso de Grupo Puma. 20 Kg - de Puma

- Propiedad del archivo: CONSTRUNARIO
- Formato: FIEBDC-3/2012
- Programa: Construnario Versión 3.51
- Fecha de los precios: 29/02/2024
- Divisa: EUR

**680002PUM** u Masilla lista al uso, Pumaplast® Lista al uso de Grupo Puma. 20 Kg - de Puma
Precio: 30.69
Masilla lista al uso para revestimiento y alisado de superficies rugosas para decoración Código EAN: 8429340196518
