# Mortero de revestimiento en base cal aérea, Morcem® Estuco Liso CR CSII W2 de Grupo Puma. 25 Kg. Blanco - de Puma

- Propiedad del archivo: CONSTRUNARIO
- Formato: FIEBDC-3/2012
- Programa: Construnario Versión 3.51
- Fecha de los precios: 29/02/2024
- Divisa: EUR

**821370PUM** u Mortero de revestimiento en base cal aérea, Morcem® Estuco Liso CR CSII W2 de Grupo Puma. 25 Kg. Blanco - de Puma
Precio: 6.88
Mortero de revestimiento en base cal aérea. Para enlucidos de acabado fratasado o liso sobre enfoscados de morteros. Impermeable al agua de lluvia y muy permeable al vapor de agua. Código EAN: 8429340213383
