# Mortero de revestimiento foto catalítico, Morcemsec® Active Capa Fina CR CSIV W2 de Grupo Puma. 25 Kg. Blanco - de Puma

- Propiedad del archivo: CONSTRUNARIO
- Formato: FIEBDC-3/2012
- Programa: Construnario Versión 3.51
- Fecha de los precios: 29/02/2024
- Divisa: EUR

**850014PUM** u Mortero de revestimiento foto catalítico, Morcemsec® Active Capa Fina CR CSIV W2 de Grupo Puma. 25 Kg. Blanco - de Puma
Precio: 23.36
Mortero de revestimiento foto catalítico para terminación de fachadas, interiores, patios, etc. Impermeable al agua de lluvia y permeable al vapor de agua, con capacidad auto limpiante y descontaminante. Para enlucidos y enfoscados de terminación. Código EAN: 8429340129523
