# Revestimiento rugoso indicado para paramentos verticales, Pumacril Revestimiento Rugosa de Grupo Puma. 14l. Blanco - de Puma

- Propiedad del archivo: CONSTRUNARIO
- Formato: FIEBDC-3/2012
- Programa: Construnario Versión 3.51
- Fecha de los precios: 29/02/2024
- Divisa: EUR

**930600PUM** u Revestimiento rugoso indicado para paramentos verticales, Pumacril Revestimiento Rugosa de Grupo Puma. 14l. Blanco - de Puma
Precio: 50.16
Revestimiento rugoso indicado para paramentos verticales exteriores de hormigón, ladrillo y materiales de construcción basados en cemento. Código EAN: 8429340138907
