# Perfil junta de dilatación, Traditerm® de grupo Puma. 2,5 m - de Puma

- Propiedad del archivo: CONSTRUNARIO
- Formato: FIEBDC-3/2012
- Programa: Construnario Versión 3.51
- Fecha de los precios: 29/02/2024
- Divisa: EUR

**840138PUM** Perfil junta de dilatación, Traditerm® de grupo Puma. 2,5 m - de Puma
Perfil de PVC con malla de fibra de vidrio antialcalina y banda flexible para tratamiento de juntas. Diseñado como solución de juntas de dilatación y estructurales existentes en el soporte donde van a ser instalados los Sistemas de Aislamiento Térmico Exterior TRADITERM® (SATE/ETICS).
