# Perfil arranque aluminio, Traditerm® de Grupo Puma 40mmx2,5m - de Puma

- Propiedad del archivo: CONSTRUNARIO
- Formato: FIEBDC-3/2012
- Programa: Construnario Versión 3.51
- Fecha de los precios: 29/02/2024
- Divisa: EUR

**840527PUM1** u Perfil arranque aluminio, Traditerm® de Grupo Puma 40mmx2,5m - de Puma
Precio: 9.94
Perfil para protección y arranque, empleado en los Sistemas de Aislamiento Térmico Exterior TRADITERM® (SATE/ETICS). Este producto, sirve de arranque de los Sistemas Traditerm, los protege y refuerza. Sirve como guía o maestra para conseguir el alineamiento de los paneles aislantes. No se oxida y es de fácil colocación en obra. Tiene una gama de espesores a elegir según el espesor del panel aislante utilizado. Código EAN: 8429340083337
