# Solución decorativa para el rejuntado de cerámica, Pegoland® Profesional Junta CG2 W A de Grupo Puma. 3Kg - de Puma

- Propiedad del archivo: CONSTRUNARIO
- Formato: FIEBDC-3/2012
- Programa: Construnario Versión 3.51
- Fecha de los precios: 29/02/2024
- Divisa: EUR

**420600PUM1** u Solución decorativa para el rejuntado de cerámica, Pegoland® Profesional Junta CG2 W A de Grupo Puma. 3Kg - de Puma
Precio: 10.49
Solución decorativa para el rejuntado de cerámica, de altas prestaciones, aditivado y coloreado, con tecnología TECNO-ADAPT, con baja emisión de polvo, baja emision de COVs y con propiedades bacteriostáticas, antihongos y antialgas, anti-eflorescente e hidrorepelente, de secado y fraguado rápidos, alta resistencia a la abrasión y dotado de gran plasticidad, para el sellado de juntas de hasta 20 mm. Rejuntado de todo tipo de piezas cerámicas, tráfico intenso, piscinas, suelos con calefacción radiante y para la aplicación en zonas donde exista riesgo de proliferación de microorganismos. Acabados: Albero 174 Amarillo 150 Arena 104 Beige 172 Café 116 Camel 486 Canela 105 Caramelo 036 Ceniza 308 Chocolate 164 Crudo 293 Gris 156 Hueso 183 Macael 157 Marrón 349 Menta 387 Moka 114 Perla 302 Piedra 102 Pizarra 323 Plata 953 Rojo 160 Rosa275 Terracota 163 Topo 480 Vainilla 019 Wengué 184
