# Revestimiento polimérico decorativo coloreado, Paviland® ARQ Acabado de Grupo Puma - de Puma

- Propiedad del archivo: CONSTRUNARIO
- Formato: FIEBDC-3/2012
- Programa: Construnario Versión 3.51
- Fecha de los precios: 29/02/2024
- Divisa: EUR

**521379PUM** u Revestimiento polimérico decorativo coloreado, Paviland® ARQ Acabado de Grupo Puma - de Puma
Precio: 63.65
PAVILAND ARQ ACABADO es un revestimiento polimérico decorativo coloreado para aplicaciones de alta calidad en interior y exterior con espesores máximos de 1,5 mm. Capa de terminación de los sistemas Paviland Arq. Revestimientos verticales y pavimentos decorativos de microcemento de gran estética y funcionalidad.
