# Imprimación anticorrosiva sobre soportes metálicos, Implarest ZN de Grupo Puma. Gris 5 Kg - de Puma

- Propiedad del archivo: CONSTRUNARIO
- Formato: FIEBDC-3/2012
- Programa: Construnario Versión 3.51
- Fecha de los precios: 29/02/2024
- Divisa: EUR

**240016PUM** u Imprimación anticorrosiva sobre soportes metálicos, Implarest ZN de Grupo Puma. Gris 5 Kg - de Puma
Precio: 165.04
Imprimación anticorrosiva sobre soportes metálicos, mediante la formación de una barrera electrónica de protección catódica. Código EAN: 8429340191339
