# Cable Al VOLTALENE Flamex CPRO 1000 V (S) Al XZ1 (S) Eca 1x300 BOBINA - Prysmian

- Propiedad del archivo: CONSTRUNARIO
- Formato: FIEBDC-3/2012
- Programa: Construnario Versión 3.51
- Fecha de los precios: 05/03/2024
- Divisa: EUR

**PRY_20217488** km Cable Al VOLTALENE Flamex CPRO 1000 V (S) Al XZ1 (S) Eca 1x300 BOBINA - Prysmian
Cable Al Voltalene Flamex CPRO (S) de Prysmian. Tipo AL XZ1 (S) con conductor de aluminio, tensión asignada 0,6/1 kV. Aislamiento de polietileno reticulado (XLPE) y cubierta de poliolefinas de alta resistencia mecánica. Clase de reacción al fuego Eca. Libre de halógenos, no propagador de la llama, con baja emisión de gases tóxicos y nula emisión de gases corrosivos. Diseñado según HD 603-5X-1. Código EAN: 8430220114058
