# Cable PROTECH Evolución 1000 V (AS) RZ1-K (AS) Cca-s1b,d1,a1 4G1,5 ROLLO 50m - Prysmian

- Propiedad del archivo: CONSTRUNARIO
- Formato: FIEBDC-3/2012
- Programa: Construnario Versión 3.51
- Fecha de los precios: 05/03/2024
- Divisa: EUR

**PRY_20204625** km Cable PROTECH Evolución 1000 V (AS) RZ1-K (AS) Cca-s1b,d1,a1 4G1,5 ROLLO 50m - Prysmian
Cable Protech Evolución de Draka de fácil pelado (ahorro del 30 % de mano de obra). Tipo RZ1-K (AS) con conductores de cobre flexible, tensión asignada 0,6/1 kV y de alta seguridad (AS). Aislamiento de polietileno reticulado (XLPE) y cubierta de poliolefinas. Clase de reacción al fuego Cca-s1b,d1,a1. Libre de halógenos, no propagador de la llama ni del incendio, baja emisión de humos, reducida emisión de calor, bajo desprendimiento de gotas/partículas incandescentes, baja emisión de gases tóxicos y nula emisión de gases corrosivos. Diseñado según UNE 21123-4. Código EAN: 8430220092462
